# A65, FBE Landau 2025
Angebotsaufforderung (GAEB DA XML 3.2, DA83)
Projekt: A-04859-00
Währung: EUR
Vergabeart: Öffentliche Ausschreibung
Auftraggeber: Autobahn GmbH des Bundes, Zentrale (Berlin), Heidestr. 15, 10557 Berlin, E-Mail recht@autobahn.de
Erstellt mit: GXML Toolbox V3.3 R20230829, iTWO_64 V25.0.650, 30.04.2026

## 1 Verkehrssicherung
Datum: 30.04.2026
WaGr: 99_99_01

### Abschnitt 00 BE, Hilfsleistungen

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Verkehrszeichenpläne

**00.01.0001 Planungsgrundlage beschaffen**
*** Pauschalposition
Der AN hat sich digtitale Daten für die Erstellung der VZ und Umleitungsplanung selbst zu beschaffen. Die Auflösung muß so gewählt werden, dass die Standorte der Beschilderung und Markierung klar zu erkennen sind, ggf sind Ausschnitte als Details zusätzlich beizufügen.
Eine Bemaßung an der Strecke ist alle 100m zu erstellen. Es ist ein Maßstab zu wählen der Details entsprechend darstellen kann
Einschlielich jeweils mehrere Querschnitt mit Bemaßung erstellen
Menge: 1,000 Psch

**00.01.0002 Ausführungszeichnungen herstellen**
*** Pauschalposition
StL-Nr. 1910161099
Ausführungszeichnungen herstellen.
Ausführungszeichnungen für 'Verkehrsrechtliche Anordnung BA 0+3'

Ausführungszeichnungen 'Verkehrszeichenplan angelehnt an RSA Regelplan DI/1 l digital erstellen und an die Örtlichkeiten der Mittelstreifenüberfahrten anpassen
Plan für beide Fahrtrichtungen gleichzeitig
Brücksichtigung der Anschlußsstelle Landau Mitte und Lage der Mittelstreifenüberfahrt

Plan Maßstab 1:250 zzgl Details

Planung mit AG, Verkehrsbehörde, Polizei etc. abstimmen und alle Änderungen einarbeiten
Plan liefern digital als .pdf'
Menge: 1,000 Psch
Leistungsbereichkatalog: 101

**00.01.0003 Ausführungszeichnungen herstellen**
*** Pauschalposition
StL-Nr. 1910161099
Ausführungszeichnungen herstellen.
Ausführungszeichnungen für 'Verkehrsrechtliche Anordnung BA 0+3'

Ausführungszeichnungen 'Verkehrszeichenplan angelehnt an RSA Regelplan DI/1 l digital erstellen und an die Örtlichkeiten der Mittelstreifenüberfahrten anpassen
Plan für beide Fahrtrichtungen gleichzeitig
Brücksichtigung der Anschlußsstelle Landau Nord und Lage der Mittelstreifenüberfahrt sowie verlängerte Absicherung in FR KA wegen Anschlußstelle

Plan Maßstab 1:250 zzgl Details

Planung mit AG, Verkehrsbehörde, Polizei etc. abstimmen und alle Änderungen einarbeiten
Plan liefern digital als .pdf'
Menge: 1,000 Psch
Leistungsbereichkatalog: 101

*Hinweis: 2+0 auf Fahrbahn FR KA*
2+0 auf Fahrbahn FR KA
BA1

**00.01.0004 Ausführungszeichnungen herstellen**
*** Pauschalposition
StL-Nr. 1910161099
Ausführungszeichnungen herstellen.
Ausführungszeichnungen für 'Verkehrsrechtliche Anordnung'

Ausführungszeichnungen 'Verkehrszeichenplan angelehnt an Ausschreibungsplan digital erstellen und an die Örtlichkeit mit Ausfahrt Landau anpassen
angelehnt an RSA Regelplan DII/3b

Plan Maßstab 1:250 zzgl Details

Planung mit AG, Verkehrsbehörde, Polizei etc. abstimmen und alle Änderungen einarbeiten
Plan liefern digital als .pdf'
Menge: 1,000 Psch
Leistungsbereichkatalog: 101

*Hinweis: 2+0 auf Fahrbahn FR LU*
2+0 auf Fahrbahn FR LU
BA2

**00.01.0005 Ausführungszeichnungen herstellen**
*** Pauschalposition
StL-Nr. 1910161099
Ausführungszeichnungen herstellen.
Ausführungszeichnungen für 'Verkehrsrechtliche Anordnung'

Ausführungszeichnungen 'Verkehrszeichenplan angelehnt an Ausschreibungsplan digital erstellen und an die Örtlichkeit mit Ausfahrt Landau anpassen
angelehnt an RSA Regelplan DII/3b

Plan Maßstab 1:250 zzgl Details

Planung mit AG, Verkehrsbehörde, Polizei etc. abstimmen und alle Änderungen einarbeiten
Plan liefern digital als .pdf'
Menge: 1,000 Psch
Leistungsbereichkatalog: 101

*Hinweis: Umleitungsplan*
Umleitungsplan
Planung für beide Bauphasen

**00.01.0006 Ausführungszeichnungen herstellen**
*** Pauschalposition
StL-Nr. 1910161099
Ausführungszeichnungen herstellen.
Ausführungszeichnungen für 'Verkehrsrechtliche Anordnung'

Ausführungszeichnungen '2 Stück des Umleitungsplan, angelehnt an Ausschreibungsplan, digital erstellen und an die Örtlichkeit anpassen

Planung mit AG, Verkehrsbehörde, Polizei etc. abstimmen und alle Änderungen einarbeiten
Plan liefern digital als .pdf

Plan Maßstab 1:250 zzgl Details

Leistung für beide Bauphasen der Umleitung,
Abrechung jeweils als 0,5'
Menge: 1,000 Psch
Leistungsbereichkatalog: 101

#### Unterabschnitt 00.02 VRAO

**00.02.0001 Verkehrsrechtliche Anordnung einh.*Geb. auf Nachweis**
StL-Nr. 2110591592
Verkehrsrechtliche Anordnung für Einrichtung und Be-
trieb einer Verkehrssicherung nach Unterlagen des AG
einholen und zugehörige Unterlagen erstellen. Erforderliche Ortsbesichtigungen zur Erstellung der Planunterlagen durchführen.
Verkehrsrechtliche Anordnung für OZ '01.ff und 04.ff
Herstellung der MÜF an beiden Überfahrten und Fahrtrichtungen,
Antrag bei der Autobahn GmbH des Bundes'

Anfallende Gebühren werden auf Nachweis erstattet.
Menge: 2,000 St
Leistungsbereichkatalog: 105

*Hinweis: Für BA 1 und BA 2 auf A65*
Für BA 1 und BA 2 auf A65
VRAO bei AG beantragen gem. Anlage zur Ausschreibung

**00.02.0002 Verkehrsrechtliche Anordnung einh.*Geb. auf Nachweis**
StL-Nr. 2110591592
Verkehrsrechtliche Anordnung für Einrichtung und Be-
trieb einer Verkehrssicherung nach Unterlagen des AG
einholen und zugehörige Unterlagen erstellen. Erforderliche Ortsbesichtigungen zur Erstellung der Planunterlagen durchführen.
Verkehrsrechtliche Anordnung für OZ '02.ff und 03.ff'

Anfallende Gebühren werden auf Nachweis erstattet.
Menge: 2,000 St
Leistungsbereichkatalog: 105

**00.02.0003 Verk.rechtl. Anordn. mSWA einholen Anord. f. Inbetr.*Geb. auf Nachweis**
StL-Nr. 2110577012
Verkehrsrechtliche Anordnung für Betrieb einer mobilen
Stauwarnanlage (mSWA) nach Unterlagen des AG einholen
und zugehörige Unterlagen erstellen. Erforderliche
Ortsbesichtigungen zur Erstellung der Planunterlagen
durchführen.
Verkehrsrechtliche Anordnung für Inbetriebnahme und Be-
trieb der Stauwarnanlage.
Anfallende Gebühren werden auf Nachweis erstattet.
Menge: 1,000 St
Leistungsbereichkatalog: 105

**00.02.0004 Verkehrsrechtliche Anordnung einh.*Geb. auf Nachweis**
StL-Nr. 2110591592
Verkehrsrechtliche Anordnung für Einrichtung und Be-
trieb einer Verkehrssicherung nach Unterlagen des AG
einholen und zugehörige Unterlagen erstellen. Erforderliche Ortsbesichtigungen zur Erstellung der Planunterlagen durchführen.
Verkehrsrechtliche Anordnung für OZ '00.04 jeweils für Auf- und Abbau in beiden Fahrtrichtungen'

Anfallende Gebühren werden auf Nachweis erstattet.
Menge: 2,000 St
Leistungsbereichkatalog: 105

*Hinweis: VRAO für alle Umleitung*
VRAO für Umleitung, Außerhalb der A65, an Anschlußstelle und Umleitungsstrecke, alle Bauphasen
Einzuholen bei der unteren Verkehrsbehörde (Stadt Landau und bei Kreisverwaltung)

**00.02.0005 Verkehrsrechtliche Anordnung einh.*Geb. auf Nachweis**
StL-Nr. 2110591592
Verkehrsrechtliche Anordnung für Einrichtung und Be-
trieb einer Verkehrssicherung nach Unterlagen des AG
einholen und zugehörige Unterlagen erstellen. Erforderliche Ortsbesichtigungen zur Erstellung der Planunterlagen durchführen.
Verkehrsrechtliche Anordnung für OZ 'Umleitungen BA 1+2'

Anfallende Gebühren werden auf Nachweis erstattet.
Menge: 2,000 St
Leistungsbereichkatalog: 105

#### Unterabschnitt 00.03 Kontrolle

*Hinweis: Für Bauphase 0 und 3*
Für Bauphase 0 und 3. Mindestens 6 Kontrollpunkte auf Autobahn. Plan erstellen und vorab dem AG übergeben.
Incl. Standorte mStwA

**00.03.0001 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 10,000 d
Leistungsbereichkatalog: 105

*Hinweis: Für Hauptbauphase 1+2*
Für Hauptbauphase 1+2. Berichte für Baustelle und Umleitung sind getrennt zu erstellen. Mindestens 6 Kontrollpunkte auf Autobahn. Plan erstellen und vorab dem AG übergeben. Incl Standorte mStwA

**00.03.0002 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 32,000 d
Leistungsbereichkatalog: 105

*Hinweis: Umleitung Hauptbauphase 1+2*
Für Hauptbauphase 1+2. Berichte für Baustelle und Umleitung sind getrennt zu erstellen. Mindestens 8 Kontrollpunkte an Umleitungsstrecke. Plan erstellen und vorab dem AG übergeben.

**00.03.0003 Kontrolle d. Verkehrss. a. Uml.str. zweimal täglich*elektron. Gerät**
StL-Nr. 2110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 32,000 d
Leistungsbereichkatalog: 105

*Hinweis: Aufbau 1 Woche vor*
Aufbau 1 Woche vor dem Einrichten der  Verkehrsführung für Mittelstreifenüberfahrt,
Standorte mit AG vorher Abstimmen, Ortstermin durchführen

#### Unterabschnitt 00.04 Baustellenschild

**00.04.0001 Baustellenschild anfert. und aufst. Folie Typ 1**
StL-Nr. 1910140701
Baustelleninformationsschild einschließlich Aufstellvorrichtung nach Unterlagen des AG anfertigen und beschriften, zur Baustelle anfahren und standsicher aufstellen. Notwendige Erdarbeiten ausführen, Fundamente
herstellen. Statischen Nachweis erbringen. Bauschild
während der Bauzeit unterhalten und säubern.
Verkehrszeichenfolie Typ 1, voll retroreflektierend.
Menge: 2,000 St
Leistungsbereichkatalog: 101

**00.04.0002 Baustellenschild abbauen Schild 4,0/3,0 m*Verwerten**
StL-Nr. 1910141711
Baustelleninformationsschild und Aufstellvorrichtung
abbauen, Fundamente abbrechen. Abbruchgut nach Wahl des
AN verwerten. Benutzte Fläche entsprechend dem ursprünglichen Zustand herrichten.
Größe = 4,00/3,00 m.
Baustelleninformationsschild und Aufstellvorrichtung
nach Wahl des AN verwerten.
Menge: 2,000 St
Leistungsbereichkatalog: 101

**00.04.0003 Verk.sich. kürzerer Dauer durchf.*bew. Arbeitsst.**
StL-Nr. 2110513590309000
Verkehrssicherung an Arbeitsstellen von kürzerer Dauer
betriebsfertig aufbauen, vorhalten, warten, instand
setzen, betreiben und abbauen. Vorübergehende Verkehrssicherungsmaßnahmen durchführen.
Nach RSA, Regelplan 'D III/1r'

Für bewegliche Arbeitsstelle.
Gesamtdauer der Verkehrsführung 'für Aufbau bzw Abbau der Baustellenschilder
Ausführung in der Zeit 9-15Uhr
einschließlich Umsetzen auf Gegenrichtung'
Menge: 2,000 St
Leistungsbereichkatalog: 105

### Abschnitt 01 Bauabschnitt 0

*Hinweis: Verkehrssicherung an*
Verkehrssicherung an Mittelstfreifenüberf. Ausführ. in beiden Fahrtrichtungen gleichzeitig. Ca. bei Staion km 134,650 und km 134,325. Ausführung zu unterschiedlichen Terminen, nach Anordnung des AGs Demontage der SP erfolgt durch Dritte. Vorhalten bis Aufbau BA 1

#### Unterabschnitt 01.00 Herstellung Mittelstreifen

**01.00.0001 Verkehrssicherung läng.Dauer durchf Arbeitsstelle*über 2 bis 7 Tage**
StL-Nr. 2110513019909920
Verkehrssicherung von längerer Dauer betriebsfertig
aufbauen, vorhalten, warten, instand setzen, betreiben
und abbauen. Vorübergehende Verkehrssicherungsmaßnahmen
durchführen. Die Kontrolle der Verkehrssicherung wird
nicht gesondert vergütet. Vorübergehende Markierung,
transportable Lichtsignalanlage, bauliches Leitelement,
mobile Stauwarnanlage, LED-Anzeigetafel und transportable Schutzeinrichtung werden gesondert vergütet.
Verkehrssicherung an Arbeitsstelle.
Nach RSA, Regelplan 'D I/3 l modifiziert gem. Anlage'

Vorhandene Verkehrsschilder 'außer Kraft und wieder in Kraft setzen'

Länge des Arbeitsbereiches 'ca. 175m'

Für Verkehrsführungsphase 'Herstellung Mittelstreifen bzw BA0'

Einsatzzeit über 2 bis 7 Tage.
Menge: 4,000 St
Leistungsbereichkatalog: 105

*Hinweis: Zusätzliche Baken und Schilder für*
Zusätzliche Baken und Schilder für Verlängerung des Spureinzugs oder Baubereichs
Ausführung gem. Ausführungplanung / Anordnung des AG's
Hinweis für alle nachfolgende Positionen des Abschnitts

**01.00.0002 Absp.g.,Warneinr. aufb.,abb.u.vorh. Schr.bake eins.*eins. Dauerlicht über 2 bis 7 Tage**
StL-Nr. 2110541501010002
Absperrgerät oder Warneinrichtung betriebsfertig aufbauen, vorhalten, warten, instand setzen, betreiben und
abbauen. Vorübergehende Verkehrssicherungsmaßnahmen
durchführen. Die Kontrolle wird gesondert vergütet.
Schraffenbake Größe 1000 x 250 mm einseitig.
Mit 1 Richtstrahler einseitig, gelbes Dauerlicht, WL1.
Einsatzzeit über 2 bis 7 Tage.
Menge: 20,000 St
Leistungsbereichkatalog: 105

**01.00.0003 Absp.g.,Warneinr. aufb.,abb.u.vorh. Schr.bake eins.*über 2 bis 7 Tage**
StL-Nr. 2110541501000002
Absperrgerät oder Warneinrichtung betriebsfertig aufbauen, vorhalten, warten, instand setzen, betreiben und
abbauen. Vorübergehende Verkehrssicherungsmaßnahmen
durchführen. Die Kontrolle wird gesondert vergütet.
Schraffenbake Größe 1000 x 250 mm einseitig.
Einsatzzeit über 2 bis 7 Tage.
Menge: 20,000 St
Leistungsbereichkatalog: 105

**01.00.0004 Verkehrsschild aufb., abb., vorh. Ronde,Dreie.Quad.*Größe 3 Typ RA2, C*Höhe 2,00 m über 2 bis 7 Tage**
StL-Nr. 2110520813400302
Verkehrsschild aufbauen, vorhalten, warten, instand
setzen und abbauen. Aufstellvorrichtung nach statischen
Erfordernissen. Vorübergehende Verkehrssicherungsmaßnahmen durchführen. Die Kontrolle wird gesondert
vergütet.
Verkehrsschild = Ronde, Dreieck, Quadrat.
Größe 3.
Retroreflektierend mit Folie Klasse RA2, Aufbau C.
Aufstellhöhe über der Verkehrsfläche = 2,00 m.
Einsatzzeit über 2 bis 7 Tage.
Menge: 10,000 St
Leistungsbereichkatalog: 105

**01.00.0005 Verkehrsschild verändern*Höhe bis 2,00 m a./i.Kraft setzen*mob.Auskreuzvorr.**
StL-Nr. 211052109131
Vorhandenes Verkehrsschild verändern, vorhalten, warten
und instand setzen. Vorübergehende Verkehrssicherungsmaßnahmen durchführen. Die Kontrolle wird gesondert
vergütet.
Verkehrsschild 'Größe 2 oder 3'

Neben der Fahrbahn. Aufstellhöhe bis 2,00 m.
Verkehrsschild berührungslos außer Kraft und wieder in
Kraft setzen.
Verkehrsschild außer Kraft setzen mit mobiler Auskreuzvorrichtung.
Menge: 10,000 St
Leistungsbereichkatalog: 105

#### Unterabschnitt 01.01 Gelbmarkierung

**01.01.0001 Längsmarkierung Typ II herstellen durchg. Fb.begr.*Breite 0,15 m Folie*P 7*nicht grob. Decke Markierung entf.**
StL-Nr. 2110533212403201
Längsmarkierung Typ II einschl. evtl. Sperrflächenumrandung als vorübergehende Markierung herstellen, warten und instand setzen. Vormarkieren. Vorübergehende
Verkehrssicherungsmaßnahmen durchführen. Abgerechnet
wird der markierte Strich, bei Doppelstrichen zwei
Striche.
Durchgehend als Fahrbahnbegrenzung.
Strichbreite = 0,15 m.
Markierungssystem aus Folie.
Verkehrsklasse = P 7.
Markierung auf nicht grobstrukturierter Asphaltdeckschicht.
Markierung entfernen. Abfall aufnehmen und nach Wahl
des AN verwerten.
Menge: 1800,000 m
Leistungsbereichkatalog: 105

**01.01.0002 Markierungsfläche trocknen**
StL-Nr. 21105312
Fläche für Markierung auf Anordnung des AG schonend
trocknen. Vorübergehende Verkehrssicherungsmaßnahmen
durchführen. Abgerechnet wird die zu markierende
Fläche. Bei Pfeil, Buchstabe, Ziffer, Verkehrsschild
und Piktogramm ergibt sich die Fläche aus dem kleinsten
umschriebenen Rechteck.
Menge: 300,000 m2
Leistungsbereichkatalog: 105

**01.01.0003 Längsmarkierung Typ II herstellen durchg. Fb.begr.*Breite 0,30 m P 7*nicht grob. Decke Markierung entf.**
StL-Nr. 2110533214003201
Längsmarkierung Typ II einschl. evtl. Sperrflächenumrandung als vorübergehende Markierung herstellen, warten und instand setzen. Vormarkieren. Vorübergehende
Verkehrssicherungsmaßnahmen durchführen. Abgerechnet
wird der markierte Strich, bei Doppelstrichen zwei
Striche.
Durchgehend als Fahrbahnbegrenzung.
Strichbreite = 0,30 m.
Verkehrsklasse = P 7.
Markierung auf nicht grobstrukturierter Asphaltdeckschicht.
Markierung entfernen. Abfall aufnehmen und nach Wahl
des AN verwerten.
Menge: 60,000 m
Leistungsbereichkatalog: 105

*Hinweis: Bauabschnitt 1*
Bauabschnitt 1; mit 2+0 Verkehrsführung auf Richtungsfahrbahn Ludwigshafen

### Abschnitt 02 Bauabschnitt 1

#### Unterabschnitt 02.00 Verkehrs. läng. Dauer

**02.00.0001 Verkehrssich. läng. Dauer aufbauen Arbeitsstelle*VZ-Plan des AG auß. Kraft setzen**
*** Pauschalposition
StL-Nr. 2110510511200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Menge: 1,000 Psch
Leistungsbereichkatalog: 105

**02.00.0002 Verkehrssich. läng. Dauer vorhalten wie Vorposition**
StL-Nr. 2110511010
Verkehrssicherung längerer Dauer vorhalten, warten, instand setzen und betreiben. Vorübergehende Verkehrssicherungsmaßnahmen durchführen. Die Kontrolle der Verkehrssicherung wird gesondert vergütet.
Verkehrssicherung wie in Vorposition beschrieben.
Menge: 16,000 d
Leistungsbereichkatalog: 105

**02.00.0003 Verkehrssich. läng. Dauer abbauen in Kraft setzen**
*** Pauschalposition
StL-Nr. 211051200200
Verkehrssicherung an Arbeitsstellen längerer Dauer abbauen. Vorübergehende Verkehrssicherungsmaßnahmen
durchführen. Vorübergehende Markierung entfernen,
transportable Lichtsignalanlage, bauliches Leitelement,
mobile Stauwarnanlage, LED-Anzeigetafel und transportable Schutzeinrichtung abbauen werden gesondert
vergütet.
Vorhandene Verkehrsschilder nach Unterlagen des AG wieder in Kraft setzen.
Menge: 1,000 Psch
Leistungsbereichkatalog: 105

**02.00.0004 Zulage Aufbaulichtanlage**
Zulage zu den OZ'en. "Verkehrsssicherung aufbauen)
Ausführung der Verkehrsicherung längerer Dauer mit einer Aufbaulichtanlage im Bereich des Spureinzuges.
Menge: 1,000 St

**02.00.0005 Absp.g.,Warneinr. aufb. u. abb. Pfeilbake eins.*eins. Dauerlicht Versorg. Wahl AN**
StL-Nr. 21105405030101
Absperrgerät oder Warneinrichtung betriebsfertig aufbauen und abbauen. Vorhalten, Kontrolle, Wartung, In-
standsetzung und Betreiben werden gesondert vergütet.
Vorübergehende Verkehrssicherungsmaßnahmen durchführen.
70 v. H. des Preises werden nach betriebsfertigem Aufbau, der Rest nach Abbau vergütet.
Pfeilbake Größe 1000 x 250 mm einseitig.
Mit 1 Richtstrahler einseitig, gelbes Dauerlicht, WL1.
Energieversorgung nach Wahl des AN.
Menge: 20,000 St
Leistungsbereichkatalog: 105

**02.00.0006 Absp.g.,Warneinr. vorhalten wie Vorposition**
StL-Nr. 2110541001
Absperrgerät oder Warneinrichtung vorhalten, warten,
instand setzen und betreiben. Vorübergehende Verkehrssicherungsmaßnahmen durchführen. Die Kontrolle wird gesondert vergütet.
Absperrgerät oder Warneinrichtung wie in Vorposition
beschrieben.
Menge: 320,000 Std
Leistungsbereichkatalog: 105

**02.00.0007 Absp.g.,Warneinr. aufb. u. abb. Pfeilbake eins.**
StL-Nr. 21105405030000
Absperrgerät oder Warneinrichtung betriebsfertig aufbauen und abbauen. Vorhalten, Kontrolle, Wartung, In-
standsetzung und Betreiben werden gesondert vergütet.
Vorübergehende Verkehrssicherungsmaßnahmen durchführen.
70 v. H. des Preises werden nach betriebsfertigem Aufbau, der Rest nach Abbau vergütet.
Pfeilbake Größe 1000 x 250 mm einseitig.
Menge: 20,000 St
Leistungsbereichkatalog: 105

**02.00.0008 Absp.g.,Warneinr. vorhalten wie Vorposition**
StL-Nr. 2110541001
Absperrgerät oder Warneinrichtung vorhalten, warten,
instand setzen und betreiben. Vorübergehende Verkehrssicherungsmaßnahmen durchführen. Die Kontrolle wird gesondert vergütet.
Absperrgerät oder Warneinrichtung wie in Vorposition
beschrieben.
Menge: 320,000 Std
Leistungsbereichkatalog: 105

**02.00.0009 Verkehrsschild aufbauen u. abbauen Ronde,Dreie.Quad.*Größe 3 Typ RA3, C*Höhe 2,20 m**
StL-Nr. 21105203135004
Verkehrsschild aufbauen und abbauen. Vorhalten, Kontrolle, Wartung und Instandsetzung werden gesondert
vergütet. Aufstellvorrichtung nach statischen Erfordernissen. Vorübergehende Verkehrssicherungsmaßnahmen
durchführen. 70 v. H. des Preises werden nach Aufbau,
der Rest nach Abbau vergütet.
Verkehrsschild = Ronde, Dreieck, Quadrat.
Größe 3.
Retroreflektierend mit Folie Klasse RA3, Aufbau C.
Aufstellhöhe über der Verkehrsfläche = 2,20 m.
Menge: 10,000 St
Leistungsbereichkatalog: 105

**02.00.0010 Verkehrsschild vorhalten wie Vorposition**
StL-Nr. 2110520501
Verkehrsschild vorhalten, warten und instand setzen.
Vorübergehende Verkehrssicherungsmaßnahmen durchführen.
Die Kontrolle wird gesondert vergütet.
Verkehrsschild wie in Vorposition beschrieben.
Menge: 160,000 Std
Leistungsbereichkatalog: 105

**02.00.0011 Verkehrsschild aufb., abb., vorh.*Größe 2 Typ RA1**
StL-Nr. 2110520892100999
Verkehrsschild aufbauen, vorhalten, warten, instand
setzen und abbauen. Aufstellvorrichtung nach statischen
Erfordernissen. Vorübergehende Verkehrssicherungsmaßnahmen durchführen. Die Kontrolle wird gesondert
vergütet.
Verkehrsschild 'km Tafel alle 100m,
ein Fahrtrichtung weiß, eine Fahrtrichtung blau
Anfang: 1000m vor Start des Spureinzugs bis 500m nach Baustellenende'

Größe 2.
Retroreflektierend mit Folie Klasse RA1.
Aufstellhöhe über der Verkehrsfläche 'oder über Sichtbeschränkung min. 0,5m
mit Aufstellvorrichtung am Bankett oder über Schutzeinrichtung'

Einsatzzeit 'Dauer der Bauphase'
Menge: 100,000 St
Leistungsbereichkatalog: 105

#### Unterabschnitt 02.01 Gelbmarkierung

**02.01.0001 Längsmarkierung Typ II herstellen durchg. Fb.begr.*Breite 0,15 m Folie*P 7*nicht grob. Decke Markierung entf.**
StL-Nr. 2110533212403201
Längsmarkierung Typ II einschl. evtl. Sperrflächenumrandung als vorübergehende Markierung herstellen, warten und instand setzen. Vormarkieren. Vorübergehende
Verkehrssicherungsmaßnahmen durchführen. Abgerechnet
wird der markierte Strich, bei Doppelstrichen zwei
Striche.
Durchgehend als Fahrbahnbegrenzung.
Strichbreite = 0,15 m.
Markierungssystem aus Folie.
Verkehrsklasse = P 7.
Markierung auf nicht grobstrukturierter Asphaltdeckschicht.
Markierung entfernen. Abfall aufnehmen und nach Wahl
des AN verwerten.
Menge: 1000,000 m
Leistungsbereichkatalog: 105

**02.01.0002 Markierungsfläche trocknen**
StL-Nr. 21105312
Fläche für Markierung auf Anordnung des AG schonend
trocknen. Vorübergehende Verkehrssicherungsmaßnahmen
durchführen. Abgerechnet wird die zu markierende
Fläche. Bei Pfeil, Buchstabe, Ziffer, Verkehrsschild
und Piktogramm ergibt sich die Fläche aus dem kleinsten
umschriebenen Rechteck.
Menge: 200,000 m2
Leistungsbereichkatalog: 105

**02.01.0003 Längsmarkierung Typ II herstellen Str/L 1zu1 Blockm*Breite 0,30 m P 7*nicht grob. Decke Markierung entf.**
StL-Nr. 2110533244003201
Längsmarkierung Typ II einschl. evtl. Sperrflächenumrandung als vorübergehende Markierung herstellen, warten und instand setzen. Vormarkieren. Vorübergehende
Verkehrssicherungsmaßnahmen durchführen. Abgerechnet
wird der markierte Strich, bei Doppelstrichen zwei
Striche.
Unterbrochen; Verhältnis Strich/Lücke 1 zu 1 als Fahrbahnbegrenzung (Blockmarkierung).
Strichbreite = 0,30 m.
Verkehrsklasse = P 7.
Markierung auf nicht grobstrukturierter Asphaltdeckschicht.
Markierung entfernen. Abfall aufnehmen und nach Wahl
des AN verwerten.
Menge: 150,000 m
Leistungsbereichkatalog: 105

**02.01.0004 Längsmarkierung Typ II herstellen durchg. Fb.begr.*Breite 0,30 m P 7*nicht grob. Decke Markierung entf.**
StL-Nr. 2110533214003201
Längsmarkierung Typ II einschl. evtl. Sperrflächenumrandung als vorübergehende Markierung herstellen, warten und instand setzen. Vormarkieren. Vorübergehende
Verkehrssicherungsmaßnahmen durchführen. Abgerechnet
wird der markierte Strich, bei Doppelstrichen zwei
Striche.
Durchgehend als Fahrbahnbegrenzung.
Strichbreite = 0,30 m.
Verkehrsklasse = P 7.
Markierung auf nicht grobstrukturierter Asphaltdeckschicht.
Markierung entfernen. Abfall aufnehmen und nach Wahl
des AN verwerten.
Menge: 75,000 m
Leistungsbereichkatalog: 105

#### Unterabschnitt 02.02 Transp. Schutzeinrichtung

**02.02.0001 Transp.Schutzeinrichtung aufbauen Überleit.bereich*Aufhaltest. H1 Wirkungsber.maxW4*Aufst.unverankert**
StL-Nr. 21105605444001
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Aufstellung unverankert.
Menge: 400,000 m
Leistungsbereichkatalog: 105

**02.02.0002 Transport. Schutzeinr. vorhalten wie Vorposition**
StL-Nr. 2110561001
Transportable Schutzeinrichtung vorhalten, warten und
instand setzen. Vorübergehende Verkehrssicherungsmaßnahmen durchführen. Die Kontrolle wird gesondert
vergütet.
Transportable Schutzeinrichtung wie in Vorposition beschrieben.
Menge: 7000,000 md
Leistungsbereichkatalog: 105

**02.02.0003 Transp.Schutzeinrichtung aufbauen entg.Verkehrsstr.*Aufhaltest. T3 Wirkungsber.maxW2*Aufst.unverankert**
StL-Nr. 21105605332001
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Aufstellung unverankert.
Menge: 3000,000 m
Leistungsbereichkatalog: 105

**02.02.0004 Transport. Schutzeinr. vorhalten wie Vorposition**
StL-Nr. 2110561001
Transportable Schutzeinrichtung vorhalten, warten und
instand setzen. Vorübergehende Verkehrssicherungsmaßnahmen durchführen. Die Kontrolle wird gesondert
vergütet.
Transportable Schutzeinrichtung wie in Vorposition beschrieben.
Menge: 50000,000 md
Leistungsbereichkatalog: 105

**02.02.0005 AEK f. transp. Schutzeinr. aufb.*Absenkung**
StL-Nr. 2110562591
Anfangs-/Endkonstruktion (AEK) für transportable
Schutzeinrichtung aufbauen und abbauen. Vorhalten, Kontrolle, Wartung und Instandsetzung werden gesondert
vergütet. Vorübergehende Verkehrssicherungsmaßnahmen
durchführen. 70 v. H. des Preises werden nach Aufbau,
der Rest nach Abbau vergütet.
AEK an OZ '02.02.0001'

Als Absenkung.
Menge: 1,000 St
Leistungsbereichkatalog: 105

**02.02.0006 AEK vorhalten wie Vorposition**
StL-Nr. 2110563001
Anfangs-/Endkonstruktion (AEK) für transportable
Schutzeinrichtung vorhalten, warten und instand setzen.
Vorübergehende Verkehrssicherungsmaßnahmen durchführen.
Die Kontrolle wird gesondert vergütet.
AEK wie in Vorposition beschrieben.
Menge: 16,000 Std
Leistungsbereichkatalog: 105

**02.02.0007 Adapter f.tr.Schutzeinr. aufb.(Zul)**
StL-Nr. 211056359999
Adapter als mechanische kraftschlüssige Verbindung für
transportable Schutzeinrichtungen aufbauen und abbauen.
Vergütet wird der Mehraufwand gegenüber der angegebenen
Position als Zulage. Vorhalten, Kontrolle, Wartung und
Instandsetzung werden gesondert vergütet. Vorübergehende Verkehrssicherungsmaßnahmen durchführen. 70 v. H.
des Preises werden nach Aufbau, der Rest nach Abbau
vergütet.
Adapter von OZ '02.02.0001'

Adapter an OZ '02.02.0003'

Zulage zu OZ '02
.02.0001'
Menge: 2,000 St
Leistungsbereichkatalog: 105

**02.02.0008 Adapter vorhalten wie Vorposition**
StL-Nr. 2110564501
Adapter als mechanische kraftschlüssige Verbindung für
transportable Schutzeinrichtungen vorhalten, warten und
instand setzen. Vorübergehende Verkehrssicherungsmaßnahmen durchführen. Die Kontrolle wird gesondert
vergütet.
Adapter wie in Vorposition beschrieben.
Menge: 32,000 Std
Leistungsbereichkatalog: 105

**02.02.0009 Zulage für Notöffnung**
Zulage für Notöffnung.
Notöffnung für die transportable Schutzeinrichtung liefern, aufstellen, abbauen und von der Baustelle entfernen. Vorhalten wird gesondert vergütet.
Die Notöffnungstore sind kompatibel zur Transportablen Schutzeinrichtung, müssen von Hand und ohne schweres Gerät demontabel sein.
Notöffnung an Oz. 02.02.0003
Inklusive aller systembedingten Anschlüsse und Passstücke.
Prüfzeugnisse, Anfahrversuche und BASt-Zulassungen sind vorzulegen.
Mindestlänge von 12m.
Menge: 3,000 St

**02.02.0010 Notöffnung vorhalten**
Notöffnung für transportable Schutzeinrichtungen vorhalten, warten und instand setzen. Vorübergehende Verkehrssicherungsmaßnahmen durchführen. Die Kontrolle wird gesondert vergütet.
Notöffnung wie in Vorposition beschrieben.
Menge: 50,000 Std

*Hinweis: Bauabschnitt 2*
Bauabschnitt 2; mit 2+0 Verkehrsführung auf Richtungsfahrbahn Karlsruhe

### Abschnitt 03 Bauabschnitt 2

#### Unterabschnitt 03.00 Verkehrs. läng. Dauer

**03.00.0001 Verkehrssich. läng. Dauer aufbauen Arbeitsstelle*VZ-Plan des AG auß. Kraft setzen**
*** Pauschalposition
StL-Nr. 2110510511200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Menge: 1,000 Psch
Leistungsbereichkatalog: 105

**03.00.0002 Verkehrssich. läng. Dauer vorhalten wie Vorposition**
StL-Nr. 2110511010
Verkehrssicherung längerer Dauer vorhalten, warten, instand setzen und betreiben. Vorübergehende Verkehrssicherungsmaßnahmen durchführen. Die Kontrolle der Verkehrssicherung wird gesondert vergütet.
Verkehrssicherung wie in Vorposition beschrieben.
Menge: 14,000 d
Leistungsbereichkatalog: 105

**03.00.0003 Verkehrssich. läng. Dauer abbauen in Kraft setzen**
*** Pauschalposition
StL-Nr. 211051200200
Verkehrssicherung an Arbeitsstellen längerer Dauer abbauen. Vorübergehende Verkehrssicherungsmaßnahmen
durchführen. Vorübergehende Markierung entfernen,
transportable Lichtsignalanlage, bauliches Leitelement,
mobile Stauwarnanlage, LED-Anzeigetafel und transportable Schutzeinrichtung abbauen werden gesondert
vergütet.
Vorhandene Verkehrsschilder nach Unterlagen des AG wieder in Kraft setzen.
Menge: 1,000 Psch
Leistungsbereichkatalog: 105

**03.00.0004 Zulage Aufbaulichtanlage**
Zulage zu den OZ'en. "Verkehrsssicherung aufbauen)
Ausführung der Verkehrsicherung längerer Dauer mit einer Aufbaulichtanlage im Bereich des Spureinzuges.
Menge: 1,000 St

**03.00.0005 Absp.g.,Warneinr. aufb. u. abb. Pfeilbake eins.*eins. Dauerlicht Versorg. Wahl AN**
StL-Nr. 21105405030101
Absperrgerät oder Warneinrichtung betriebsfertig aufbauen und abbauen. Vorhalten, Kontrolle, Wartung, In-
standsetzung und Betreiben werden gesondert vergütet.
Vorübergehende Verkehrssicherungsmaßnahmen durchführen.
70 v. H. des Preises werden nach betriebsfertigem Aufbau, der Rest nach Abbau vergütet.
Pfeilbake Größe 1000 x 250 mm einseitig.
Mit 1 Richtstrahler einseitig, gelbes Dauerlicht, WL1.
Energieversorgung nach Wahl des AN.
Menge: 20,000 St
Leistungsbereichkatalog: 105

**03.00.0006 Absp.g.,Warneinr. vorhalten wie Vorposition**
StL-Nr. 2110541001
Absperrgerät oder Warneinrichtung vorhalten, warten,
instand setzen und betreiben. Vorübergehende Verkehrssicherungsmaßnahmen durchführen. Die Kontrolle wird gesondert vergütet.
Absperrgerät oder Warneinrichtung wie in Vorposition
beschrieben.
Menge: 280,000 Std
Leistungsbereichkatalog: 105

**03.00.0007 Absp.g.,Warneinr. aufb. u. abb. Pfeilbake eins.**
StL-Nr. 21105405030000
Absperrgerät oder Warneinrichtung betriebsfertig aufbauen und abbauen. Vorhalten, Kontrolle, Wartung, In-
standsetzung und Betreiben werden gesondert vergütet.
Vorübergehende Verkehrssicherungsmaßnahmen durchführen.
70 v. H. des Preises werden nach betriebsfertigem Aufbau, der Rest nach Abbau vergütet.
Pfeilbake Größe 1000 x 250 mm einseitig.
Menge: 20,000 St
Leistungsbereichkatalog: 105

**03.00.0008 Absp.g.,Warneinr. vorhalten wie Vorposition**
StL-Nr. 2110541001
Absperrgerät oder Warneinrichtung vorhalten, warten,
instand setzen und betreiben. Vorübergehende Verkehrssicherungsmaßnahmen durchführen. Die Kontrolle wird gesondert vergütet.
Absperrgerät oder Warneinrichtung wie in Vorposition
beschrieben.
Menge: 280,000 Std
Leistungsbereichkatalog: 105

**03.00.0009 Verkehrsschild aufbauen u. abbauen Ronde,Dreie.Quad.*Größe 3 Typ RA3, C*Höhe 2,20 m**
StL-Nr. 21105203135004
Verkehrsschild aufbauen und abbauen. Vorhalten, Kontrolle, Wartung und Instandsetzung werden gesondert
vergütet. Aufstellvorrichtung nach statischen Erfordernissen. Vorübergehende Verkehrssicherungsmaßnahmen
durchführen. 70 v. H. des Preises werden nach Aufbau,
der Rest nach Abbau vergütet.
Verkehrsschild = Ronde, Dreieck, Quadrat.
Größe 3.
Retroreflektierend mit Folie Klasse RA3, Aufbau C.
Aufstellhöhe über der Verkehrsfläche = 2,20 m.
Menge: 10,000 St
Leistungsbereichkatalog: 105

**03.00.0010 Verkehrsschild vorhalten wie Vorposition**
StL-Nr. 2110520501
Verkehrsschild vorhalten, warten und instand setzen.
Vorübergehende Verkehrssicherungsmaßnahmen durchführen.
Die Kontrolle wird gesondert vergütet.
Verkehrsschild wie in Vorposition beschrieben.
Menge: 140,000 Std
Leistungsbereichkatalog: 105

**03.00.0011 Verkehrsschild aufb., abb., vorh.*Größe 2 Typ RA1**
StL-Nr. 2110520892100999
Verkehrsschild aufbauen, vorhalten, warten, instand
setzen und abbauen. Aufstellvorrichtung nach statischen
Erfordernissen. Vorübergehende Verkehrssicherungsmaßnahmen durchführen. Die Kontrolle wird gesondert
vergütet.
Verkehrsschild 'km Tafel alle 100m,
ein Fahrtrichtung weiß, eine Fahrtrichtung blau
Anfang: 1000m vor Start des Spureinzugs'

Größe 2.
Retroreflektierend mit Folie Klasse RA1.
Aufstellhöhe über der Verkehrsfläche 'oder über Sichtbeschränkung min. 0,5m
mit Aufstellvorrichtung am Bankett oder über Schutzeinrichtung'

Einsatzzeit 'Dauer der Bauphase'
Menge: 100,000 St
Leistungsbereichkatalog: 105

#### Unterabschnitt 03.01 Gelbmarkierung

**03.01.0001 Längsmarkierung Typ II herstellen durchg. Fb.begr.*Breite 0,15 m Folie*P 7*nicht grob. Decke Markierung entf.**
StL-Nr. 2110533212403201
Längsmarkierung Typ II einschl. evtl. Sperrflächenumrandung als vorübergehende Markierung herstellen, warten und instand setzen. Vormarkieren. Vorübergehende
Verkehrssicherungsmaßnahmen durchführen. Abgerechnet
wird der markierte Strich, bei Doppelstrichen zwei
Striche.
Durchgehend als Fahrbahnbegrenzung.
Strichbreite = 0,15 m.
Markierungssystem aus Folie.
Verkehrsklasse = P 7.
Markierung auf nicht grobstrukturierter Asphaltdeckschicht.
Markierung entfernen. Abfall aufnehmen und nach Wahl
des AN verwerten.
Menge: 1000,000 m
Leistungsbereichkatalog: 105

**03.01.0002 Markierungsfläche trocknen**
StL-Nr. 21105312
Fläche für Markierung auf Anordnung des AG schonend
trocknen. Vorübergehende Verkehrssicherungsmaßnahmen
durchführen. Abgerechnet wird die zu markierende
Fläche. Bei Pfeil, Buchstabe, Ziffer, Verkehrsschild
und Piktogramm ergibt sich die Fläche aus dem kleinsten
umschriebenen Rechteck.
Menge: 200,000 m2
Leistungsbereichkatalog: 105

**03.01.0003 Längsmarkierung Typ II herstellen Str/L 1zu1 Blockm*Breite 0,30 m P 7*nicht grob. Decke Markierung entf.**
StL-Nr. 2110533244003201
Längsmarkierung Typ II einschl. evtl. Sperrflächenumrandung als vorübergehende Markierung herstellen, warten und instand setzen. Vormarkieren. Vorübergehende
Verkehrssicherungsmaßnahmen durchführen. Abgerechnet
wird der markierte Strich, bei Doppelstrichen zwei
Striche.
Unterbrochen; Verhältnis Strich/Lücke 1 zu 1 als Fahrbahnbegrenzung (Blockmarkierung).
Strichbreite = 0,30 m.
Verkehrsklasse = P 7.
Markierung auf nicht grobstrukturierter Asphaltdeckschicht.
Markierung entfernen. Abfall aufnehmen und nach Wahl
des AN verwerten.
Menge: 150,000 m
Leistungsbereichkatalog: 105

**03.01.0004 Längsmarkierung Typ II herstellen durchg. Fb.begr.*Breite 0,30 m P 7*nicht grob. Decke Markierung entf.**
StL-Nr. 2110533214003201
Längsmarkierung Typ II einschl. evtl. Sperrflächenumrandung als vorübergehende Markierung herstellen, warten und instand setzen. Vormarkieren. Vorübergehende
Verkehrssicherungsmaßnahmen durchführen. Abgerechnet
wird der markierte Strich, bei Doppelstrichen zwei
Striche.
Durchgehend als Fahrbahnbegrenzung.
Strichbreite = 0,30 m.
Verkehrsklasse = P 7.
Markierung auf nicht grobstrukturierter Asphaltdeckschicht.
Markierung entfernen. Abfall aufnehmen und nach Wahl
des AN verwerten.
Menge: 75,000 m
Leistungsbereichkatalog: 105

#### Unterabschnitt 03.02 Transp. Schutzeinrichtung

**03.02.0001 Transp.Schutzeinrichtung aufbauen Überleit.bereich*Aufhaltest. H1 Wirkungsber.maxW4*Aufst.unverankert**
StL-Nr. 21105605444001
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Aufstellung unverankert.
Menge: 400,000 m
Leistungsbereichkatalog: 105

**03.02.0002 Transport. Schutzeinr. vorhalten wie Vorposition**
StL-Nr. 2110561001
Transportable Schutzeinrichtung vorhalten, warten und
instand setzen. Vorübergehende Verkehrssicherungsmaßnahmen durchführen. Die Kontrolle wird gesondert
vergütet.
Transportable Schutzeinrichtung wie in Vorposition beschrieben.
Menge: 6000,000 md
Leistungsbereichkatalog: 105

**03.02.0003 Transp.Schutzeinrichtung aufbauen entg.Verkehrsstr.*Aufhaltest. T3 Wirkungsber.maxW2*Aufst.unverankert**
StL-Nr. 21105605332001
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Aufstellung unverankert.
Menge: 3000,000 m
Leistungsbereichkatalog: 105

**03.02.0004 Transport. Schutzeinr. vorhalten wie Vorposition**
StL-Nr. 2110561001
Transportable Schutzeinrichtung vorhalten, warten und
instand setzen. Vorübergehende Verkehrssicherungsmaßnahmen durchführen. Die Kontrolle wird gesondert
vergütet.
Transportable Schutzeinrichtung wie in Vorposition beschrieben.
Menge: 45000,000 md
Leistungsbereichkatalog: 105

**03.02.0005 AEK f. transp. Schutzeinr. aufb.*Absenkung**
StL-Nr. 2110562591
Anfangs-/Endkonstruktion (AEK) für transportable
Schutzeinrichtung aufbauen und abbauen. Vorhalten, Kontrolle, Wartung und Instandsetzung werden gesondert
vergütet. Vorübergehende Verkehrssicherungsmaßnahmen
durchführen. 70 v. H. des Preises werden nach Aufbau,
der Rest nach Abbau vergütet.
AEK an OZ '03.02.0001'

Als Absenkung.
Menge: 1,000 St
Leistungsbereichkatalog: 105

**03.02.0006 AEK vorhalten wie Vorposition**
StL-Nr. 2110563001
Anfangs-/Endkonstruktion (AEK) für transportable
Schutzeinrichtung vorhalten, warten und instand setzen.
Vorübergehende Verkehrssicherungsmaßnahmen durchführen.
Die Kontrolle wird gesondert vergütet.
AEK wie in Vorposition beschrieben.
Menge: 14,000 Std
Leistungsbereichkatalog: 105

**03.02.0007 Adapter f.tr.Schutzeinr. aufb.(Zul)**
StL-Nr. 211056359999
Adapter als mechanische kraftschlüssige Verbindung für
transportable Schutzeinrichtungen aufbauen und abbauen.
Vergütet wird der Mehraufwand gegenüber der angegebenen
Position als Zulage. Vorhalten, Kontrolle, Wartung und
Instandsetzung werden gesondert vergütet. Vorübergehende Verkehrssicherungsmaßnahmen durchführen. 70 v. H.
des Preises werden nach Aufbau, der Rest nach Abbau
vergütet.
Adapter von OZ '03.02.0001'

Adapter an OZ '03.02.0003'

Zulage zu OZ '03.02.0001'
Menge: 2,000 St
Leistungsbereichkatalog: 105

**03.02.0008 Adapter vorhalten wie Vorposition**
StL-Nr. 2110564501
Adapter als mechanische kraftschlüssige Verbindung für
transportable Schutzeinrichtungen vorhalten, warten und
instand setzen. Vorübergehende Verkehrssicherungsmaßnahmen durchführen. Die Kontrolle wird gesondert
vergütet.
Adapter wie in Vorposition beschrieben.
Menge: 28,000 Std
Leistungsbereichkatalog: 105

**03.02.0009 Zulage für Notöffnung**
Zulage für Notöffnung.
Notöffnung für die transportable Schutzeinrichtung liefern, aufstellen, abbauen und von der Baustelle entfernen. Vorhalten wird gesondert vergütet.
Die Notöffnungstore sind kompatibel zur Transportablen Schutzeinrichtung, müssen von Hand und ohne schweres Gerät demontabel sein.
Notöffnung an Oz. 03.02.0003
Inklusive aller systembedingten Anschlüsse und Passstücke.
Prüfzeugnisse, Anfahrversuche und BASt-Zulassungen sind vorzulegen.
Mindestlänge von 12m.
Menge: 3,000 St

**03.02.0010 Notöffnung vorhalten**
Notöffnung für transportable Schutzeinrichtungen vorhalten, warten und instand setzen. Vorübergehende Verkehrssicherungsmaßnahmen durchführen. Die Kontrolle wird gesondert vergütet.
Notöffnung wie in Vorposition beschrieben.
Menge: 45,000 Std

### Abschnitt 04 Bauabschnitt 3

*Hinweis: Verkehrssicherung MÜF*
Verkehrssicherung an Mittelstfreifenüberfahrten,  Ausführung in beiden Fahrtrichtungen gleichzeitig. Ca. bei Staion km 134,650 und km 134,325. Ausführung an den Stationen zum ende BP2; Terminen nach Anordnung des AGs. Montage der SP erfolgt durch Dritte

#### Unterabschnitt 04.00 Rückbau Mittelstreifen

**04.00.0001 Verkehrssicherung läng.Dauer durchf Arbeitsstelle*bis 2 Tage**
StL-Nr. 2110513019909910
Verkehrssicherung von längerer Dauer betriebsfertig
aufbauen, vorhalten, warten, instand setzen, betreiben
und abbauen. Vorübergehende Verkehrssicherungsmaßnahmen
durchführen. Die Kontrolle der Verkehrssicherung wird
nicht gesondert vergütet. Vorübergehende Markierung,
transportable Lichtsignalanlage, bauliches Leitelement,
mobile Stauwarnanlage, LED-Anzeigetafel und transportable Schutzeinrichtung werden gesondert vergütet.
Verkehrssicherung an Arbeitsstelle.
Nach RSA, Regelplan 'D I/3 l modifiziert gem. Anlage'

Vorhandene Verkehrsschilder 'außer Kraft und wieder in Kraft setzen'

Länge des Arbeitsbereiches 'ca. 175m'

Für Verkehrsführungsphase 'Rückbau Mittelstreifen BA3'

Einsatzzeit bis 2 Tage.
Menge: 4,000 St
Leistungsbereichkatalog: 105

*Hinweis: Zusätzliche Baken für Verlängerung*
Zusätzliche Baken für Verlängerung des Spureinzugs oder Baubereichs
Ausführung gem. Ausführungplanung / Anordnung des AG's

**04.00.0002 Absp.g.,Warneinr. aufb.,abb.u.vorh. Schr.bake eins.*eins. Dauerlicht bis 2 Tage**
StL-Nr. 2110541501010001
Absperrgerät oder Warneinrichtung betriebsfertig aufbauen, vorhalten, warten, instand setzen, betreiben und
abbauen. Vorübergehende Verkehrssicherungsmaßnahmen
durchführen. Die Kontrolle wird gesondert vergütet.
Schraffenbake Größe 1000 x 250 mm einseitig.
Mit 1 Richtstrahler einseitig, gelbes Dauerlicht, WL1.
Einsatzzeit bis 2 Tage.
Menge: 20,000 St
Leistungsbereichkatalog: 105

**04.00.0003 Absp.g.,Warneinr. aufb.,abb.u.vorh. Schr.bake eins.*bis 2 Tage**
StL-Nr. 2110541501000001
Absperrgerät oder Warneinrichtung betriebsfertig aufbauen, vorhalten, warten, instand setzen, betreiben und
abbauen. Vorübergehende Verkehrssicherungsmaßnahmen
durchführen. Die Kontrolle wird gesondert vergütet.
Schraffenbake Größe 1000 x 250 mm einseitig.
Einsatzzeit bis 2 Tage.
Menge: 20,000 St
Leistungsbereichkatalog: 105

#### Unterabschnitt 04.01 Gelbmarkierung

**04.01.0001 Längsmarkierung Typ II herstellen durchg. Fb.begr.*Breite 0,15 m Folie*P 7*nicht grob. Decke Markierung entf.**
StL-Nr. 2110533212403201
Längsmarkierung Typ II einschl. evtl. Sperrflächenumrandung als vorübergehende Markierung herstellen, warten und instand setzen. Vormarkieren. Vorübergehende
Verkehrssicherungsmaßnahmen durchführen. Abgerechnet
wird der markierte Strich, bei Doppelstrichen zwei
Striche.
Durchgehend als Fahrbahnbegrenzung.
Strichbreite = 0,15 m.
Markierungssystem aus Folie.
Verkehrsklasse = P 7.
Markierung auf nicht grobstrukturierter Asphaltdeckschicht.
Markierung entfernen. Abfall aufnehmen und nach Wahl
des AN verwerten.
Menge: 1800,000 m
Leistungsbereichkatalog: 105

**04.01.0002 Markierungsfläche trocknen**
StL-Nr. 21105312
Fläche für Markierung auf Anordnung des AG schonend
trocknen. Vorübergehende Verkehrssicherungsmaßnahmen
durchführen. Abgerechnet wird die zu markierende
Fläche. Bei Pfeil, Buchstabe, Ziffer, Verkehrsschild
und Piktogramm ergibt sich die Fläche aus dem kleinsten
umschriebenen Rechteck.
Menge: 300,000 m2
Leistungsbereichkatalog: 105

**04.01.0003 Längsmarkierung Typ II herstellen durchg. Fb.begr.*Breite 0,30 m P 7*nicht grob. Decke Markierung entf.**
StL-Nr. 2110533214003201
Längsmarkierung Typ II einschl. evtl. Sperrflächenumrandung als vorübergehende Markierung herstellen, warten und instand setzen. Vormarkieren. Vorübergehende
Verkehrssicherungsmaßnahmen durchführen. Abgerechnet
wird der markierte Strich, bei Doppelstrichen zwei
Striche.
Durchgehend als Fahrbahnbegrenzung.
Strichbreite = 0,30 m.
Verkehrsklasse = P 7.
Markierung auf nicht grobstrukturierter Asphaltdeckschicht.
Markierung entfernen. Abfall aufnehmen und nach Wahl
des AN verwerten.
Menge: 60,000 m
Leistungsbereichkatalog: 105

### Abschnitt 05 Umleitung

#### Unterabschnitt 05.00 Beschilderung

**05.00.0001 Verkehrssich. läng. Dauer aufbauen Umleitungsstrecke*VZ-Plan des AG auß. Kraft setzen Anordnung Unt. AG*Geb. auf Nachweis**
*** Pauschalposition
StL-Nr. 2110510521209102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Vorhandene Verkehrsschilder nach Unterlagen des AG außer Kraft setzen.
Für Verkehrsführungsphase 'Bauabschnitt 1'

Verkehrsrechtliche Anordnung nach Unterlagen des AG
einholen und zugehörige Unterlagen erstellen. Erforderliche Ortsbesichtigungen zur Erstellung der Planunterlagen für die verkehrsrechtliche Anordnung durchführen.
Anfallende Gebühren für verkehrsrechtliche Anordnung
werden auf Nachweis erstattet.
Menge: 1,000 Psch
Leistungsbereichkatalog: 105

**05.00.0002 Verkehrssich. läng. Dauer vorhalten wie Vorposition**
StL-Nr. 2110511010
Verkehrssicherung längerer Dauer vorhalten, warten, instand setzen und betreiben. Vorübergehende Verkehrssicherungsmaßnahmen durchführen. Die Kontrolle der Verkehrssicherung wird gesondert vergütet.
Verkehrssicherung wie in Vorposition beschrieben.
Menge: 16,000 d
Leistungsbereichkatalog: 105

**05.00.0003 Verkehrssich. läng. Dauer aufbauen Umleitungsstrecke*VZ-Plan des AG außer Kraft ges. Anordnung Unt. AG*Geb. auf Nachweis**
*** Pauschalposition
StL-Nr. 2110510521109102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Vorhandene Verkehrsschilder außer Kraft setzen wird gesondert vergütet.
Für Verkehrsführungsphase 'Bauabschnitt 2'

Verkehrsrechtliche Anordnung nach Unterlagen des AG
einholen und zugehörige Unterlagen erstellen. Erforderliche Ortsbesichtigungen zur Erstellung der Planunterlagen für die verkehrsrechtliche Anordnung durchführen.
Anfallende Gebühren für verkehrsrechtliche Anordnung
werden auf Nachweis erstattet.
Menge: 1,000 Psch
Leistungsbereichkatalog: 105

**05.00.0004 Verkehrssich. läng. Dauer vorhalten wie Vorposition**
StL-Nr. 2110511010
Verkehrssicherung längerer Dauer vorhalten, warten, instand setzen und betreiben. Vorübergehende Verkehrssicherungsmaßnahmen durchführen. Die Kontrolle der Verkehrssicherung wird gesondert vergütet.
Verkehrssicherung wie in Vorposition beschrieben.
Menge: 14,000 d
Leistungsbereichkatalog: 105

### Abschnitt 06 Mobile Stauwarnanlage

*Hinweis: Ausführung ausserhalb*
Ausführung des Auf und Abbaus ausserhalb der Hauptverkehrszeiten
FR KA: nach 9Uhr bis max 16Uhr
FR LU: nach 8Uhr bis max 15Uhr

#### Unterabschnitt 06.00 Stauwarnanlage

**06.00.0001 Anzeigeeinheit für AQ aufbauen Tafel 1600x1280mm*vollbest. Kl. C2 Typ WL7, synchr.*re.Fahrbr.o.Seit. Höhe 1,50 m*m. Aufstellvorr. Geländeverhältn.**
StL-Nr. 2110570511121101
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort am rechten Fahrbahnrand. Seitenstreifen nicht
vorhanden.
Aufstellhöhe über der Verkehrsfläche = 1,50 m. Aufstellhöhe gemessen von Unterkante der Anzeigetafel.
Mit Aufstellvorrichtung nach statischen und konstruktiven Erfordernissen nach Wahl des AN.
Geländeverhältnisse nach Unterlagen des AG. Erforderliche Erdarbeiten ausführen. Anfallenden Aushub seitlich
lagern. Fehlende Baustoffe liefern.
Menge: 6,000 St
Leistungsbereichkatalog: 105

**06.00.0002 Anzeigeeinheit für AQ vorhalten wie Vorposition**
StL-Nr. 2110571001
Anzeigeeinheit für Anzeigequerschnitt (AQ) vorhalten,
warten, instand setzen und betreiben. Vorübergehende
Verkehrssicherungsmaßnahmen durchführen.
Anzeigeeinheit wie in Vorposition beschrieben.
Menge: 240,000 Std
Leistungsbereichkatalog: 105

**06.00.0003 Anzeigeeinheit für AQ abbauen wie Vorposition**
StL-Nr. 2110572001
Anzeigeeinheit von Anzeigequerschnitt (AQ) außer Be-
trieb nehmen und abbauen. Vorübergehende Verkehrssicherungsmaßnahmen durchführen. Aufstellfläche entsprechend
dem ursprünglichen Zustand wiederherstellen. Erforderliche Erdarbeiten ausführen. Überschüssige Baustoffe
von der Baustelle entfernen und nach Wahl des AN verwerten.
Anzeigeeinheit wie in Vorposition beschrieben.
Menge: 6,000 St
Leistungsbereichkatalog: 105

**06.00.0004 Messeinheit für MQ aufbauen Det. re. Fahrstr.*re.Fahrbr.o.Seit. m. Aufstellvorr.*Geländeverhältn.**
StL-Nr. 211057251211
Messeinheit für Messquerschnitt (MQ) aufbauen und in
Betrieb nehmen. Messeinheit programmieren. Vorhalten,
Warten, Instandsetzung, Betreiben und Abbauen werden
gesondert vergütet. Vorübergehende Verkehrssicherungsmaßnahmen durchführen. Technische Anforderungen an
Messeinheit, Baugrundverhältnisse und Energieversorgung
nach Unterlagen des AG.
Detektion des rechten Fahrstreifens.
Standort am rechten Fahrbahnrand. Seitenstreifen nicht
vorhanden.
Mit Aufstellvorrichtung nach Wahl des AN.
Geländeverhältnisse nach Unterlagen des AG. Erforderliche Erdarbeiten ausführen. Anfallenden Aushub seitlich
lagern. Fehlende Baustoffe liefern.
Menge: 4,000 St
Leistungsbereichkatalog: 105

**06.00.0005 Messeinheit für MQ vorhalten wie Vorposition**
StL-Nr. 2110573001
Messeinheit für Messquerschnitt (MQ)vorhalten, warten,
instand setzen und betreiben. Vorübergehende Verkehrssicherungsmaßnahmen durchführen.
Messeinheit wie in Vorposition beschrieben.
Menge: 160,000 Std
Leistungsbereichkatalog: 105

**06.00.0006 Messeinheit für MQ abbauen wie Vorposition**
StL-Nr. 2110574001
Messeinheit von Messquerschnitt (MQ) außer Betrieb nehmen und abbauen. Vorübergehende Verkehrssicherungsmaßnahmen durchführen. Aufstellfläche entsprechend dem
ursprünglichen Zustand wiederherstellen. Erforderliche
Erdarbeiten ausführen. Überschüssige Baustoffe von der
Baustelle entfernen und nach Wahl des AN verwerten.
Messeinheit wie in Vorposition beschrieben.
Menge: 4,000 St
Leistungsbereichkatalog: 105

**06.00.0007 Zentraleinheit für mSWA einrichten man.Sch.mögl.b.2*Schaltzug. einr.**
*** Pauschalposition
StL-Nr. 211057451001
Zentraleinheit für Überwachung und Steuerung der mobilen Stauwarnanlage beim AN einrichten, programmieren
und in Betrieb nehmen. Zentraleinheit = "kritische Infrastruktur" gemäß Definition des Bundesamtes für Si-
cherheit in der Informationstechnik (BSI)) als abgesichertes, verschlüsseltes und webbasiertes System für
alle Komponenten der Anlage auf Basis der aktuellen Re-
gelungen zur Informationstechnologiesicherheit und zum
Datenschutz. Vorhalten, Warten, Instandsetzung, Betreiben und außer Betrieb nehmen werden gesondert vergütet.
Zentraleinheit für automatisches Anlagenmanagement.
Technische Anforderungen an Zentraleinheit nach Unterlagen des AG. Zugehörige Ausführungsunterlagen erstellen.
Mit manueller Schaltungsmöglichkeit. Anforderungen nach
Unterlagen des AG. Festgelegte Schaltprogramme für manuelle Schaltung programmieren, bis zwei Stück. Schalprogramme nach Unterlagen des AG. Manuelle Schaltungen
werden gesondert vergütet.
Schaltzugang zur Schaltung vorprogrammierter und in der
Anlage hinterlegter Anzeigen für den AG bzw. Dritte im
Zuge der Einrichtung der Zentraleinheit einrichten und
zur Verfügung stellen, bis zwei Stück. Einschließlich
webbasierter Einweisung des Bedienpersonals. Anforderungen nach Unterlagen des AG.
Menge: 1,000 Psch
Leistungsbereichkatalog: 105

**06.00.0008 Zentraleinheit für mSWA vorhalten wie Vorposition**
StL-Nr. 2110575019
Zentraleinheit der mobilen Stauwarnanlage vorhalten,
warten, instand setzen und betreiben. Mit Einrichtung
und Vorhaltung eines 24h-Bereitschaftsdienstes/sieben
Tage pro Woche für Überwachung, Störungsbeseitigung und
Schaltungen. Manuelle Schaltungen werden gesondert vergütet.
Zentraleinheit wie in Vorposition beschrieben.
Dokumentation 'erstellen und dem AG vorlegen'
Menge: 40,000 d
Leistungsbereichkatalog: 105

**06.00.0009 Zentraleinheit außer Betrieb nehmen wie Vorposition**
*** Pauschalposition
StL-Nr. 2110576001
Zentraleinheit außer Betrieb nehmen.
Zentraleinheit wie in Vorposition beschrieben.
Menge: 1,000 Psch
Leistungsbereichkatalog: 105

**06.00.0010 Ausführungszeichnungen herstellen**
*** Pauschalposition
StL-Nr. 1910161099
Ausführungszeichnungen herstellen.
Ausführungszeichnungen für 'Standorte Mobile STWA, Planungsgrundlage mit digitalen Orthofotos sind vom AN einzuplanen'

Ausführungszeichnungen 'digital erstellen und nach Abstimmung mit AG für Anordnung überarbeiten'
Menge: 1,000 Psch
Leistungsbereichkatalog: 101

**06.00.0011 Schaltmatrix**
Programmierung und Erstellung einer Schlatmatrix zur Steuerung und Schaltung der mStwA erstellen.
An den AG übergeben.
Nach Rücksprache und Überarbeitung mit dem AG für die Programmierung und Streuerung verwenden.
Menge: 1,000 St
Leistungsbereichkatalog: 105

#### Unterabschnitt 06.01 VS für mStWA

**06.01.0001 Verk.sich. kürzerer Dauer durchf.**
StL-Nr. 2110513590900000
Verkehrssicherung an Arbeitsstellen von kürzerer Dauer
betriebsfertig aufbauen, vorhalten, warten, instand
setzen, betreiben und abbauen. Vorübergehende Verkehrssicherungsmaßnahmen durchführen.
Nach RSA, Regelplan 'D III/1r'

Für 'Aufbau mStwa AQ und MQ an rechten Fahrbahnrand
Mehrfach umsetzen nach gewählten Standorten
Vergütung 1x je Fahrtrichtung
1x für Aufbau und 1x für Abbau'
Menge: 4,000 St
Leistungsbereichkatalog: 105

**06.01.0002 Warnschwellen+Ankündigungspfeil**
Warnschwellen und blinkender Anküdigungspfeil
Nach RSA Regelplan 'D III/1r
An Arbeitsstelle von kürzerer Dauer betriebsfertig aufbauen, vorhalten, warten, instand setzen, betreiben und abbauen. Vorübergehende Verkehrssicherungsmaßnahmen durchführen.
Für stationäre Arbeitsstelle einschließlich Umsetzen.
Vergütung 1x pro Fahrtrichtung für gesamten Auf oder Abbau
Menge: 4,000 St

*Hinweis: Vergütung nur 1-fach*
Vergütung nur 1-fach
für Auf- und Abbau sowie beide Fahrrichtungen

**06.01.0003 Verkehrsrechtliche Anordnung einh. Geb. auf Nachweis**
*** Pauschalposition
StL-Nr. 2110592002
Verkehrsrechtliche Anordnung für Einrichtung und Be-
trieb der Verkehrssicherung sämtlicher Abschnitte des
Leistungsverzeichnisses nach Unterlagen des AG einholen
und zugehörige Unterlagen erstellen. Erforderliche
Ortsbesichtigungen zur Erstellung der Planunterlagen
durchführen.
Anfallende Gebühren werden auf Nachweis erstattet.
Menge: 1,000 Psch
Leistungsbereichkatalog: 105

#### Unterabschnitt 06.02 BE für mStWa

**06.02.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.02.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101
